# Haus Mosaik Lebenshilfe in Füssen
Angebotsaufforderung (GAEB DA XML 3.1, DA83)
Projekt: 749
Währung: EUR
Vergabeart: Öffentliche Ausschreibung
Ausführungsbeginn: 13.07.2026
Ausführungsende: 07.08.2026
Auftraggeber: Lebenshilfe Ostallgäu-Kaufbeuren e.V., Porschestraße 30, 87600 Kaufbeuren, Deutschland
Erstellt mit: NEVARIS/ GXML Toolbox V3.3 R20220330, NEVARIS 23.1.0, 14.04.2026

## 16 Innentüren

*Hinweis: Angaben zum Gebäude*
Allgemein
Die Ausschreibung erfasst sämtliche Innentüren für den Neubau einer Kindertagesstätte, Frühförderstelle
und Förderstätte - Haus Mosaik - mit einer gemeinsam genutzten Tiefgarage, östlich der bestehenden Wertachtal-Werkstätten in der Hiebelerstraße in 87629 Füssen.

Anfahrt zur Baustelle
Die Erschließung der Baustelle erfolgt über die Kemptener Straße entlang der Hiebelerstraße
bis zum Baugrundstück.
Ein Lageplan mit den Baufeldflächen liegt den Planunterlagen bei.
Ein detaillierter Baustelleneinrichtungsplan ist vom AN zu erstellen und rechtzeitig
vor Baubeginn der Bauleitung zur Abstimmung vorzulegen.
Diese Leistung ist mit einzurechnen und wird nicht separat vergütet.

Bruttorauminhalt (BRI) des Objektes
Bruttorauminhalt gesamt: ca. 15.210 m³.

Anzahl der Geschosse: 4 (Tiefgarage, Erdgeschoss, 1. / 2. Obergeschoss).
Gebäudeklasse: 3 (Sonderbau).

Tiefgarage mit den Außenmaßen von ca. 51,08 x 17,51 m (Stahlbetontechnologie) zzgl. Rampenbauwerk. Erdgeschoss, 1. / 2. Obergeschoss mit den Außenmaßen von ca. 51,70 x 16,60 m (Holzbautechnologie)
zzgl. umlaufenden Laubengang in den Obergeschossen.

Gebäude mit Flachdach mit einer Gebäudehöhe von ca. 10,41 m, Dachüberstand Nord / Süd ca. 3,06 m
und Ost / West ca. 1,34 m - Dachüberstand entspricht umlaufendem Laubengang.

Baustelleneinrichtungen, insbesondere Beschränkungen wie die Verordnung zum Schutz vor anlagebedingten Immissionen in der Stadt Füssen (Baulärmverordnung) in ihrer aktuell gültigen Fassung etc. sind zu beachten.
Der vom Auftragnehmer zu erstellende bzw. vorgeschlagene Baustelleneinrichtungsplan ist mit dem Architekten und der Bauherrschaft vor Beginn der Arbeiten abzustimmen.

*Hinweis: Vorbemerkung*
Allgemeines:
Grundlage der Ausschreibung ist die VOB in ihrer neuesten Fassung und die einschlägigen DIN-Normen.

DIE  GEWÄHRLEISTUNG  BETRÄGT  4 JAHRE

Der Hauptunternehmer hat für den Anschluss von Bauwasser und Baustrom zu sorgen. Die Einrichtungen hierfür sind über die gesamte Bauzeit den übrigen Handwerkern kostenneutral zur Verfügung zu stellen, bis die Versorgung mit Strom und Wasser hausintern sichergestellt ist.
Die Kosten für den Strom- und Wasserverbrauch werden vom Bauherrn direkt an die öffentlichen Versorgungsträger bezahlt.

Jeder Auftragnehmer hat dafür zu sorgen, dass er die Baustelle nach Auftragsbeendigung in sauberen, ordnungsgemäßen Zustand verlässt. Insbesondere zu den Wochenenden hin ist die Baustelle von allen anwesenden Handwerkern in aufgeräumtem Zustand zu verlassen und sofern notwendig auf Anweisung der Bauleitung in besenreinen Zustand zu versetzen.
Es wird darauf hingewiesen, dass die tägliche Beseitigung aller durch den AN verursachten Verunreinigungen und des Bauschuttes zu seinen vertraglichen Leistungen gehört.
Der AN hat dabei die Vorschriften der Verpackungsverordnung und Sondermüllbeseitigung zu beachten. Sämtliche anfallenden Verpackungsmaterialien, Folien, Eimer, Abfälle und Materialreste (in rohem und verarbeitetem Zustand) etc. sind vom Auftragnehmer selbst zu entsorgen. Geschieht dies nicht, kann der AG dies nach erfolgloser erster Mahnung mit einer Beseitigungsfrist von zwei Arbeitstagen auf Kosten des AN veranlassen.

Der Hauptunternehmer hat für eine einwandfreie Absicherung der Baustelle zu sorgen.
Auf die Schlussrechnung werden Abschlagszahlungen gewährt.
Ihre Anzahl wird im Bauvertrag festgelegt.

Regieberichte über Regiearbeiten, die mit der Bauleitung abgesprochen wurden, sind binnen 3-Werktagen nach ihrer Ausführung der Bauleitung zur Unterschrift vorzulegen. Ansonsten erfolgt keine Anerkennung.
Es wird besonders auf die Prüfungs- und Hinweispflicht des AN im Sinne der VOB Teil B Paragraph 3 Absatz 3 hingewiesen. In diesem Rahmen sind alle Maße vom AN in eigener Verantwortung am Bau und in den Bauzeichnungen zu prüfen.
Auf die Einhaltung der Vorschriften der Bauberufsgenossenschaft und des SiGe-Koordinators wird hier im Besonderen hingewiesen.

ÄNDERUNGEN  IM  LEISTUNGSVERZEICHNIS  UND  IM  TEXT  SIND  UNZULÄSSIG

*Hinweis: Weitere Besondere Vertragsbedingungen*
Fortsetzung Weitere Besondere Vertragsbedingungen, siehe Formblatt 214.H - Besondere Vertragsbedingungen.

10.1 Beginn der Leistung
Beginn der Leistung im Sinne des Formblattes 214.H, Nr. 1 ist die Aufnahme der ausgeschriebenen Leistungen. Hierzu zählen auch Aufmaße, Planungen (z. B. Werkstatt- und Montagezeichnungen) und Ermittlungen bzw. Vorarbeiten. Diese sind auf Verlangen dem Auftraggeber vorzulegen.

10.2 Nachtragsangebote (§ 2)
Alle Nachtragsangebote sind einschließlich der notwendigen begründenden Unterlagen (Kalkulationen, Aufmaße, etc.) 1-fach beim Auftraggeber rechtsgültig und zugleich 1-fach beim Architekturbüro
zur inhaltlichen Prüfung einzureichen.

10.3 Werbung der Firma / Bautafel (§ 4 Abs. 1)
Auf der Baustelle ist Firmenwerbung grundsätzlich verboten.
Dies betrifft auch Gerüste, Container und Schutzvorrichtungen. Ausnahmen bedürfen der schriftlichen Genehmigung des AG.

10.4 Besichtigung von Baustellen (§ 4 Abs. 1)
Die Besichtigung von Baustellen durch Dritte bedarf der vorherigen Zustimmung des Auftraggebers.

10.5 Übernachtungsverbot (§ 4 Abs. 1)
Auf der gesamten Baustelle besteht striktes Übernachtungsverbot.

10.6 Ergänzung zu § 4 Nr. 4 VOB/B:
10.6.1 Anschlussmöglichkeiten hat der AN zu erstellen und zu unterhalten.
10.6.2 Die Kosten des Verbrauchs für Strom und Wasser übernimmt der AG.
Ausgenommen sind die Kosten für Eigenbedarf des AN (Containerversorgung etc.).
Diese sind vom AN zu tragen. Entsprechende Zwischenzähler sind vom AN zu setzen.
Die Zählerstände (Beginn und Ende der Nutzungsdauer) sind gemeinsam mit der Bauleitung des AG zu dokumentieren.
10.6.3 Notwendige Lager- und Arbeitsplätze werden von der Bauleitung zugewiesen.
10.6.4 Sanitäranlagen hat der AN zu erstellen und zu unterhalten.
10.6.5 Lager- und Aufenthaltscontainer müssen durch den AN bei Bedarf geliefert werden.

10.7 Nachunternehmereinsatz (§ 4 Abs. 8)
Für die Leistungen, auf die der Betrieb des AN eingerichtet ist, besteht zunächst nach § 4 Abs. 8 VOB/B die Selbstausführungspflicht. Ausgenommen hiervon sind diejenige Nachunternehmer, die bereits vor Auftragsvergabe namentlich für konkrete Teilleistungen benannt wurden.
Jeglicher Nachunternehmerwechsel ist vor Aufnahme der Tätigkeiten auf der Baustelle durch den
Auftraggeber genehmigen zu lassen. Dabei gilt jede Abweichung zu den zur Vergabe genannten Nachunternehmern als Wechsel.
Für die Genehmigung sind die kompletten Eignungsnachweise nach Formblatt 124, sowie die
Eigenerklärung oder ein Nachweis der Eintragung in die Liste des Vereins für die Präqualifikation von Bauunternehmen e.V. (Präqualifikationsverzeichnis) für jeden einzelnen Nachunternehmer so
rechtzeitig vorzulegen, dass eine ordnungsgemäße Prüfung der Unterlagen durch den Auftraggeber
während der üblichen Geschäftszeiten möglich ist.
Einem Wechsel des Nachunternehmers wird grundsätzlich nur zugestimmt, wenn ein triftiger Grund
für einen Wechsel des Nachunternehmers vorliegt. Ein solcher wird unterstellt, wenn eine Kündigung
des bisherigen Nachunternehmers durch den Hauptunternehmer nach § 8 VOB/B gerechtfertigt ist.
Die Verträge mit Nachunternehmern sind nach VOB/B zu schließen.
Verstöße gegen diese Vertragsklausel berechtigen den Auftraggeber zur Kündigung aus wichtigem
Grund und führen ggf. zum Verlust der Präqualifikation.
Der Vergabe von Leistungen aus dem Vertrag an Nach-Nachunternehmer wird grundsätzlich nicht
zugestimmt.

10.8 Rechnungen (§ 14)
Alle Rechnungen sind 1-fach beim Auftraggeber rechtsgültig und zugleich 1-fach einschließlich
der notwendigen begründenden Unterlagen (Aufmaße, Abrechnungszeichnung, etc.) beim
Architekturbüro zur inhaltlichen Prüfung einzureichen. Rechnungen sind ihrem Zweck nach
als Abschlags-, oder Schlussrechnungen zu bezeichnen.
Die Rechnungen sind kumulierend und fortlaufend aufzustellen.

10.9 Anordnung von Stundenlohnarbeiten (§ 15)
Die Stundenlohnzettel sind wöchentlich einzureichen.

10.10 Bauleiter
Auf der Baustelle muss ständig eine fachlich qualifizierte, deutsch sprechende Aufsichtsperson des Auftragnehmers anwesend sein.

10.11 Baustellenbesprechungen
Der Auftragnehmer hat zu den Baustellenbesprechungen, die der Auftraggeber regelmäßig
durchführt, einen bevollmächtigten deutsch sprechenden Vertreter zu entsenden.
Die Besprechungen finden jeweils wöchentlich statt.

10.12 Sicherheits- und Gesundheitsschutzplan
Zur Durchführung der Maßnahme wird durch den AG und den SiGe-Koordinator ein Sicherheits-
und Gesundheitsschutzplan erstellt.
Der AN hat seine Beschäftigten über den SiGe-Plan zu informieren.
Der SiGe-Plan ist zu beachten und in der Firmenbauleitung bereitzuhalten.

10.13 Bautagesberichte
Der Auftragnehmer hat auf Verlangen Bautagesberichte zu führen und dem Auftraggeber
bzw. der Objektüberwachung diese arbeitstäglich unaufgefordert vorzulegen.
Die Bautagesberichte haben mindestens folgende Angaben zu enthalten:
- Personal-, Nachunternehmer- (Name, Lohngruppe) und Geräteeinsatz.
- Materiallieferungen.
- Arbeitsleistung, Arbeitsfortschritt.
- Klimadaten: Temperatur und Witterung.
- Besondere Vorkommnisse: Begehungen, Behinderungen, Schäden, Unfälle, etc.
- Anweisungen durch die Objektüberwachung, bzw. den Bauherrn.
- Abweichungen vom Leistungsverzeichnis, bzw. von der Ausführungsplanung.

10.14 Mängelmanagement-System
Vom Auftraggeber, bzw. dessen Objektüberwachung wird ein digitales Dokumentations- und Mängelmanagement-System eingesetzt, das verpflichtend zur Beseitigung von Ausführungs- und Gewährleistungsmängeln ebenfalls vom Auftragnehmer zu verwenden ist.
Mängelanzeigen werden hierbei durch die Objektüberwachung mit einem integrierten QR-Code
bzw. Weblink erstellt und verteilt.
Die Freimeldung des AN erfolgt ebenfalls über den QR-Code bzw. Link.
Der AN kann ohne Anmeldung eine Rückmeldung zum Status geben. Ihm entstehen hierfür
daher keine zusätzlichen Kosten.

10.15 Herstellen von Zeichnungen und Unterlagen
Die Planverteilung erfolgt digital. Die Ausführungspläne werden dem AN in digitaler Ausführung
unentgeltlich zur Verfügung gestellt. Ausdrucke auf Papier sind vom AN für den eigenen Bedarf
selbst zu organisieren.

10.16 Herstellen von Zeichnungen und Unterlagen
- Formerfordernisse -
Der Auftragnehmer hat die Zeichnungen und Unterlagen normgerecht herzustellen.
Die Zeichnungen sind in einem DIN A - Format zu fertigen. Das größte zulässige Format ist DIN A 0.
Der Planstempel des Auftraggebers ist nach dessen Anweisung anzuwenden.

10.17 Baufristenplan
Der Auftragnehmer hat auf Basis des vom AG vorgelegten Bauablaufplanes einen Baufristenplan
für seine vertraglichen Leistungen zu erstellen, anhand dessen die Einhaltung der Vertragsfristen
nachgewiesen und überwacht werden kann.
Die Festlegungen des Auftraggebers, z. B. zur baufachlichen oder terminlichen Koordinierung mit
den übrigen Leistungsbereichen, sind zu berücksichtigen. Bei Änderungen der Vertragsfristen oder
bei erheblichen Abweichungen von sonstigen Festlegungen ist der Plan durch den Auftragnehmer
unverzüglich fortzuschreiben. Der Plan ist dem Auftraggeber 18 Werktage nach Auftragserteilung,
bei Überarbeitungen unverzüglich jeweils in 3-facher Fertigung zu übergeben.

10.18 Abnahme
Eine förmliche Abnahme der Leistung wird verlangt.

*Hinweis: Baustellenordnung*
2.1 Während der Bauarbeiten muss sich mindestens eine ständig anwesende Aufsichtsperson des Auftragnehmers ausreichend auf Deutsch verständigen können. Kann dies nicht gewährleistet
werden, muss der AN eine / -n Dolmetscher / -in zur Verfügung stellen.

2.2 Anweisungen des Sicherheitskoordinators sind sofort umzusetzen. Die Sicherheitsunterweisungen
von Nachunternehmern hat der Auftragnehmer eigenverantwortlich gemäß den Vorgaben
der DGUV und BG vorzunehmen.

2.3 Auf der Baustelle herrscht absolutes Alkohol- und Rauchverbot. Bei erstmaligem Verstoß
wird für den Arbeitstag vom Gelände verwiesen. Bei wiederholtem Verstoß erfolgt Hausverbot.

2.4 Feuergefährliche Tätigkeiten sind der Bauleitung vorher anzuzeigen. Dazu gehören
u. a. Schweißarbeiten, Flexarbeiten, Arbeiten mit Gasbrennern, Verwendung brandgefährlicher / explosionsgefährlicher Substanzen.

2.5 Ein- / Ausgänge und Zuwege sind ständig freizuhalten.

2.6 Es sind lärmintensive und erschütterungsstarke Arbeiten vorab bei der Bauleitung anzumelden.
Baustelleneinrichtungsflächen sind ebenfalls mit der örtlichen Bauleitung abzustimmen.

2.7 Die eigenen Arbeitsflächen sind vom AN am Ende eines jedes Arbeitstages aufzuräumen.
Fenster und Türen sind zu schließen.

2.8 Arbeitssicherheit
Vom SiGeKo festgestellte Mängel an Sicherheitseinrichtungen sind umgehend zu beseitigen.
Der AN hat seine Gerüste und Sicherheitseinrichtungen über die gesamte Standzeit turnusmäßig
zu kontrollieren und ggf. Nachbesserungen vorzunehmen.
Für alle Arbeiten des AN sind die einschlägigen Unfallverhütungsvorschriften sowie Maßnahmen
entsprechend gelber Mappe der BG (Bausteine, Arbeitsverfahren) zu beachten.
Montageanweisungen sowie Gefährdungsbeurteilungen sind vor Arbeitsbeginn dem SiGe-Koordinator
und der Bauleitung vorzulegen, evtl. anfallende Kosten sind in die Einheitspreise einzurechnen.
Auf das Tragen der persönlichen Schutzausrüstung entsprechend gelber Mappe der BG, E,
wird besonders hingewiesen.

*Hinweis: Allgemeine Vorbemerkungen*
1. Grundlagen der Ausschreibung
Die Leistungen sind gemäß den Vorschriften der VOB/B (Vergabe- und Vertragsordnung für
Bauleistungen, Teil B) sowie der VOB/C (Allgemeine Technische Vertragsbedingungen für
Bauleistungen) in der jeweils aktuellen Fassung auszuführen.
Ergänzend gelten die einschlägigen Normen, Verordnungen und gesetzlichen Bestimmungen,
insbesondere die Bauordnung des jeweiligen Bundeslandes, die Arbeitsschutzbestimmungen
und die Unfallverhütungsvorschriften.

2. Beschreibung der Leistungen
Alle Positionen im Leistungsverzeichnis sind vom Auftragnehmer vollumfänglich, fachgerecht und unter Berücksichtigung der allgemein anerkannten Regeln der Technik auszuführen.
Bei den einzelnen Positionen ist jeweils die gesamte Leistung, Material und Lohn, einschließlich aller Nebenleistungen anzubieten. Auch wenn dies im Text nicht wiederholt erwähnt wird.

3. Baustellenorganisation
Die Baustelleneinrichtung erfolgt gemäß den Vorgaben des Bauherrn und ist in Abstimmung mit
allen beteiligten Gewerken durchzuführen.
Der Auftragnehmer hat dafür Sorge zu tragen, dass die Baustelle stets in einem ordnungsgemäßen
und sicheren Zustand gehalten wird.
Der Zugang zur Baustelle ist freizuhalten, und es sind Maßnahmen zur Einhaltung der Verkehrssicherungspflichten zu treffen.

4. Bauausführung und Qualitätssicherung
Der Auftragnehmer hat die Arbeiten so auszuführen, dass Schäden an angrenzenden Bauwerken
und Anlagen vermieden werden.
Vor Beginn der Arbeiten sind Bestandsunterlagen und Pläne sorgfältig zu prüfen. Eventuelle
Unklarheiten sind unverzüglich mit dem Auftraggeber oder Planer zu klären.
Alle verwendeten Materialien müssen den ausgeschriebenen Spezifikationen entsprechen
und auf Wunsch des Auftraggebers mit Prüfzeugnissen oder Zertifikaten nachgewiesen werden.

5. Abrechnung und Mengenprüfung
Die Abrechnung erfolgt nach den tatsächlich erbrachten und aufgemessenen Leistungen.
Maßgeblich sind die Mengenangaben und Abrechnungsregeln gemäß den Vorgaben der VOB/C.
Vor der Abrechnung sind alle erbrachten Leistungen vom Auftraggeber oder dessen
Bevollmächtigtem zu prüfen und abzunehmen.

6. Sicherheit und Arbeitsschutz
Der Auftragnehmer ist verpflichtet, die gültigen Arbeitsschutz- und Unfallverhütungsvorschriften
einzuhalten. Der Auftragnehmer trägt die Verantwortung für die Sicherheit seiner Mitarbeiter
und der von ihm beauftragten Nachunternehmer auf der Baustelle.

7. Entsorgung und Umweltschutz
Anfallende Abfälle sind sortenrein zu trennen und gemäß den gesetzlichen Vorschriften
fachgerecht zu entsorgen. Es ist darauf zu achten, dass während der Bauausführung keine
schädlichen Stoffe in das Erdreich, Grundwasser oder die Umgebung gelangen.

8. Terminplanung und Fristen
Die Einhaltung der im Bauzeitenplan festgelegten Termine ist zwingend erforderlich.
Verzögerungen sind unverzüglich schriftlich mitzuteilen. Der Auftragnehmer hat durch
geeignete Maßnahmen sicherzustellen, dass Terminverzögerungen vermieden oder minimiert werden.

9. Abweichungen und Änderungen
Abweichungen von der Ausschreibung oder zusätzliche Leistungen dürfen nur nach vorheriger
schriftlicher Zustimmung des Auftraggebers oder Planers ausgeführt werden.
Änderungen oder Ergänzungen, die sich während der Bauausführung ergeben, sind in einer
Zusatzvereinbarung festzuhalten.

10. Dokumentation und Nachweise
Der Auftragnehmer hat eine lückenlose Baudokumentation zu führen, die dem Auftraggeber
auf Verlangen zur Verfügung zu stellen ist.
Nach Abschluss der Arbeiten sind dem Auftraggeber alle relevanten Unterlagen wie Prüfprotokolle, Abnahmeberichte und sonstige Nachweise zu übergeben.

11. Gewährleistung
Für die erbrachten Leistungen gilt die gesetzliche Gewährleistung nach den Vorschriften
des BGB in Verbindung mit der VOB/B.
Mängel, die während der Bauzeit oder innerhalb der Gewährleistungsfrist auftreten,
sind vom Auftragnehmer auf eigene Kosten zu beseitigen.

12. Schlussbestimmungen
Sollten einzelne Punkte dieser Vorbemerkungen unwirksam sein, bleibt die Gültigkeit
der übrigen Bestimmungen unberührt. Ergänzende Regelungen oder Vereinbarungen
sind schriftlich zu treffen und Bestandteil des Vertrages.

### Titel 1 Türzargen + Türblätter

*Hinweis: Vorbemerkung - Stahlumfassungszargen + Innentürblätter HPL*
Türzargen / Stahlumfassungszargen
Liefern und montieren von genormten Stahlumfassungszargen (z. B. Fabrikat BOS oder
absolut gleichwertig) für Ständerwerk und Massivholzwände, Profil Usd (Einfachfalz)
für ungefälzte Türblätter (stumpf), entsprechend nachfolgender Beschreibung.

Technische Eigenschaften:
- Ausführung: 2-teilig / 1-flügelig.
- teilweise Elemente mit Seitenteil
- Spiegel (vorne / hinten): 30 / 45 mm.
- Falzaufschlag: 15 mm.
- Falztiefe: 46,5 mm, für 40 - 42 mm starkes stumpf einschlagendes Türblatt.
- Drückerhöhe: 85 bzw. 105 cm.
- Fallen- und Riegelstanzung mit Schließlochverstärkung.
- Meterrissmarkierung eingestanzt.
- Bodeneinstand: 0 mm.
- Hinterfüllung der Stahlzarge mit Mineralwolle
- PVC-Hohlkammerdichtung Standard in schwarz, evtl. in überhöhter Ausführung.
- Bandausführung: 2 Stück BVX Bandaufnahme, 3-dim. verstellbar, Edelstahl matt.
- Oberfläche: Pulverbeschichtet RAL7048 Perlmausgrau matt, feuerverzinktes
  Feinblech nach DIN EN 10143, Blechstärke 1,5 mm.
- Transportschiene.

Die unteren Transportschienen sind zeitnah nach dem Versetzen zu entfernen.
Anzubieten ist die fix und fertige Leistung einschließlich Befestigungsmaterial.

Innentürblätter HPL:
Liefern und einbauen von stumpf (ungefälzt) einschlagenden Innentürblättern in vorgenannte Stahlumfassungszargen, einschließlich liefern und montieren der Rahmenteile.

Technische Eigenschaften:
- Türblattstärke: ca. 40 mm bzw. nach Schallschutzanforderung / Brandschutzanforderung,
  Vollspantüre.
- Oberfläche: HPL-Beschichtung 0,8 mm aus aktueller Türenkollektion
  Fa. Pfleiderer Dekor Ahorn kiruna R27043 oder absolut gleichwertig
- Kanten: dreiseitig 2mm PU-Rund-Kante
- Schloss- und Bandverstärkung.
- Mechanische Beanspruchung: S (Klasse 3).
- Hygrothermische Beanspruchung: I.
- Einsteckschloss: PZ- bzw. WC-Schloss mit Komfort Flüsterfalle.
- Türbänder: 2x 3-tlg. VX Rollenband, 3-dim. verstellbar, Edelstahl matt.

Alle Maße sind vor Ort aufzunehmen. Ausführung gemäß den "Technischen Vorbemerkungen",
sowie den Leistungs- und Systembeschreibungen als fix und fertige Leistung inklusive Montage,
Verglasung und dauerelastischer Verfugung.

**1.10 Innentüren MW 150 - 0,885 / 2,135 m**
Lieferung und Montage von Innentüren (Zarge + Türblatt + Rahmenteile) laut Vorbeschrieb (Stahlumfassungszargen + Innentürblätter HPL) in fix und fertiger Leistung.

Abmessungen
- Rohbaumaß (B / H): 0,885 / 2,135 m.
- Maulweite / Gesamtwandstärke: ca. 150 mm.
Menge: 10,000 Stk

**1.20 Innentüren MW 150 - 1,01 / 2,135 m**
Lieferung und Montage von Innentüren (Zarge + Türblatt + Rahmenteile) laut Vorbeschrieb (Stahlumfassungszargen + Innentürblätter HPL) in fix und fertiger Leistung.

Abmessungen
- Rohbaumaß (B / H): 1,01 / 2,135 m.
- Maulweite / Gesamtwandstärke: ca. 150 mm.
Menge: 8,000 Stk

**1.30 Innentüren MW 150 - 1,135 / 2,135 m**
Lieferung und Montage von Innentüren (Zarge + Türblatt + Rahmenteile) laut Vorbeschrieb (Stahlumfassungszargen + Innentürblätter HPL) in fix und fertiger Leistung.

Abmessungen
- Rohbaumaß (B / H): 1,135 / 2,135 m.
- Maulweite / Gesamtwandstärke: ca. 150 mm.
Menge: 18,000 Stk

**1.40 Innentüren MW 180 - 1,135 / 2,135 m**
Lieferung und Montage von Innentüren (Zarge + Türblatt + Rahmenteile) laut Vorbeschrieb (Stahlumfassungszargen + Innentürblätter HPL) in fix und fertiger Leistung.

Abmessungen
- Rohbaumaß (B / H): 1,135 / 2,135 m.
- Maulweite / Gesamtwandstärke: ca. 180 mm.
Menge: 16,000 Stk

**1.50 Innentüren MW 255 - 1,135 / 2,135 m**
Lieferung und Montage von Innentüren (Zarge + Türblatt + Rahmenteile) laut Vorbeschrieb (Stahlumfassungszargen + Innentürblätter HPL) in fix und fertiger Leistung.

Abmessungen
- Rohbaumaß (B / H): 1,135 / 2,135 m.
- Maulweite / Gesamtwandstärke: ca. 255 mm.
Menge: 1,000 Stk

**1.60 Innentüren MW 280 - 1,135 / 2,135 m**
Lieferung und Montage von Innentüren (Zarge + Türblatt + Rahmenteile) laut Vorbeschrieb (Stahlumfassungszargen + Innentürblätter HPL) in fix und fertiger Leistung.

Abmessungen
- Rohbaumaß (B / H): 1,135 / 2,135 m.
- Maulweite / Gesamtwandstärke: ca. 280 mm.
Menge: 2,000 Stk

**1.70 Innentüren MW 150 - 2,385 / 2,135 m**
Lieferung und Montage von Innentüren (Zarge mit Seitenteil + Verglasung + Türblatt + Rahmenteile)
laut Vorbeschrieb (Stahlumfassungszargen + Innentürblätter HPL) in fix und fertiger Leistung.
incl. Verglasung des Seitenteils mit Sicherheitsverglasung, Anforderung an das Türelement als
geprüftes Element mit 32dB, Zuschlag für 37dB in gesonderter Position beschrieben.

Abmessungen
- Rohbaumaß (B / H): 2,385 / 2,135 m.
- Breite des Türblattes ca. 1,135mm
- Maulweite / Gesamtwandstärke: ca. 150 mm.
Menge: 12,000 Stk

**1.80 Innentüren MW 180 - 2,385 / 2,135 m**
Lieferung und Montage von Innentüren (Zarge mit Seitenteil + Verglasung + Türblatt + Rahmenteile)
laut Vorbeschrieb (Stahlumfassungszargen + Innentürblätter HPL) in fix und fertiger Leistung.
incl. Verglasung des Seitenteils mit Sicherheitsverglasung, Anforderung an das Türelement
als geprüftes Element mit 32dB
Zuschlag für 37dB in gesonderter Position beschrieben.

Abmessungen
- Rohbaumaß (B / H): 2,385 / 2,135 m.
- Breite des Türblattes ca. 1,135mm
- Maulweite / Gesamtwandstärke: ca. 180 mm.
Menge: 4,000 Stk

**1.90 Innentüren MW 255 - 2,385 / 2,135 m**
Lieferung und Montage von Innentüren (Zarge mit Seitenteil + Verglasung + Türblatt + Rahmenteile)
laut Vorbeschrieb (Stahlumfassungszargen + Innentürblätter HPL) in fix und fertiger Leistung.
incl. Verglasung des Seitenteils mit Sicherheitsverglasung, Anforderung an das Türelement
als geprüftes Element mit 32dB
Zuschlag für 37dB in gesonderter Position beschrieben.

Abmessungen
- Rohbaumaß (B / H): 2,385 / 2,135 m.
- Breite des Türblattes ca. 1,135mm
- Maulweite / Gesamtwandstärke: ca. 255 mm.
Menge: 1,000 Stk

**1.100 Mehrpreis Glasausschnitte HPL - Türblatt**
Mehrpreis für Ausführung der 1-flügeligen Innentüren mit Glasauschnitt (angeordnet auf Drückerseite)
- Glasausschnitt (B / H): ca 0,30 m / 1,650 m

Abmessungen:
- für Türen mit Rohbaumaß (B/H): 1,01 / 2,135 sowie Türen mit 1,135 / 2,135 m
- Fries oben und unten ca 20 cm
Menge: 36,000 Stk

**1.110 Zuschlag für Ausführung mit erhöhtem Schallschutz 1-flüglig ohne Glasausschnitt**
Zuschlag für Ausführung mit erhöhtem Schallschutz (Rw = 37 dB) inkl. Bodendichtung
Ausführung der Türanlage als geprüfte Schallschutzanlage mit Schalldämmwert Rw = 37 dB
gemäß DIN 4109, inkl. schalldämmendem Türblatt, Zarge umlaufenden
Dichtungen und absenkbarer Bodendichtung. Montage gemäß Herstellerzulassung
inkl. Justierung und Funktionsprüfung.
Menge: 8,000 Stk

**1.120 Zuschlag für Ausführung mit erhöhtem Schallschutz 1-flüglig mit Glasausschnitt**
Zuschlag für Ausführung mit erhöhtem Schallschutz (Rw = 37 dB) inkl. Bodendichtung
Ausführung der Türanlage als geprüfte Schallschutzanlage mit Schalldämmwert Rw = 37 dB
gemäß DIN 4109, inkl. schalldämmendem Türblatt, Zarge umlaufenden
Dichtungen und absenkbarer Bodendichtung. Montage gemäß Herstellerzulassung
inkl. Justierung und Funktionsprüfung.
Türe mit Glasausschnitt
Menge: 9,000 Stk

**1.130 Zuschlag für Ausführung mit erhöhtem Schallschutz 1-flüglig mit Seitenteil mit Glasausschnitt**
Zuschlag für Ausführung mit erhöhtem Schallschutz (Rw = 37 dB) inkl. Bodendichtung
Ausführung der Türanlage als geprüfte Schallschutzanlage mit Schalldämmwert Rw = 37 dB
gemäß DIN 4109, inkl. schalldämmendem Türblatt, Zarge mit Seitenteil, umlaufenden
Dichtungen und absenkbarer Bodendichtung. Montage gemäß Herstellerzulassung
inkl. Justierung und Funktionsprüfung.
Element mit Seitenteil, Türe mit Glasausschnitt
Element gemäß Anforderungen Schallschutzkonzept als geprfüftes Türelement 37dB
Menge: 4,000 Stk

**1.140 Zuschlag für Ausführung in Feuchträumen**
Zuschlag für die Ausführung als Feuchtraumtür mit HPL-beschichtetem Türblatt und Stahlzarge,
geeignet für Bereiche mit periodisch erhöhter Luftfeuchte und Kondensation (z. B. Sanitär-,
Dusch-, Umkleide- und Putzräume).
Leistungsumfang umfasst material-/konstruktive Anpassungen, korrosions-/feuchtebeständige
Komponenten sowie Nachweise und Montage.
HPL Türblatt feuchtraumgeeignet inkl. erhöhte hygrothermische Beanspruchung.
Tür Pos. T-EG-15, T-1.OG-01, T-1.OG-34, T-2.OG-07
Menge: 4,000 Stk

**1.150 Schallex Bodendichtung**
Ausführen der Türblätter mit Bodendichtung Schallex incl. Fräsung und Montage.
Menge: 53,000 Stk

**1.160 Türblätter kürzen**
Türblätter kürzen, erstellen eines Türunterschnittes nach Bedarf.
Menge: 10,000 Stk

**1.170 Drehtürantrieb Beh. WC**
Lieferung und Montage eines Drehtürantriebes für beh. WC im 2. OG.
Leitprodukt Dormakaba ED100 oder absolut gleichwertig.
Drehtürantrieb Liefung und Montage inkl. 2 Stück Großflächentaster.
Verkabelung bauseits durch Elektriker
incl. Türöffner mit Riegelschaltkontakt in Stahlzarge eingefräst und angepasst.
Menge: 1,000 Stk

**1.180 Drückergarnitur Innentüren PZ**
Lieferung und Montage von Drückergarnituren Edelstahl U-Form (Leitprodukt FSB 1268
Edelstahl gebürstet oder absolut gleichwertig), Edelstahl mit Rundrosette, PZ.
Objektbeschlag mit AGL Lager, Anti-Infection Coating (AIC)
Menge: 58,000 Stk

**1.190 Drückergarnitur Innentüren PZ-Wechselgarnitur**
Lieferung und Montage von Drückergarnituren wie Vorposition - hier als Wechselgarnitur.
Menge: 4,000 Stk

**1.200 Drückergarnitur Innentüren WC-Garnitur**
Lieferung und Montage von Drückergarnituren wie Vorposition - hier als WC-Garnitur mit Besetztanzeige.
Menge: 13,000 Stk

**1.210 Fingerschutzrollo**
Athmer Fingerschutz Typ NR-32 UniSafe oder absolut gleichwertig. Lieferung und Montage
in fertiger Leistung, Länge ca. 2000 mm, Farbe Rollo schwarz.
Aluminiumteile in RAL 7048 Perlmausgrau matt
Menge: 49,000 St

**1.220 Wandpuffer weiß**
Lieferung und Montage von Wandpuffern weiß zum Kleben, Durchmesser 40 mm.
Menge: 80,000 Stk

**1.230 Bodentürstopper aus Alu**
Lieferung und Montage von runden Bodentürstoppern aus Aluminium zur Schraubmontage
auf dem Boden, mit seitl. Gummipuffereinlage schwarz.

Höhe: ca. 40 mm.
Durchmesser: ca. 47 mm.
Menge: 25,000 Stk

**1.240 Verfugung**
Verfugung sämtlicher Tür und Fensterelemente, Farbe nach Wahl des AG nach erfolgter Türmontage.
Menge: 380,000 lfdm

*Hinweis: Hinweis Taglohnarbeiten*
Taglohn- und Regiearbeiten sind nur auf Anordnung der Bauleitung auszuführen.
Die Stundennachweise sind innerhalb von 3 Tagen von der Bauleitung bestätigen zu lassen,
ansonsten erfolgt keine Anerkennung.
Bei Stundenlohnarbeiten sind Fahrt- und Auslösekosten enthalten und werden nicht gesondert vergütet.

**1.250 Facharbeiter**
*** Stundenlohnarbeiten
Wie in der Leitposition beschrieben, hier jedoch: Facharbeiter je Stunde.
Menge: 20,000 Std

**1.260 Bauhelfer**
*** Stundenlohnarbeiten
Wie in der Leitposition beschrieben, hier jedoch: Bauhelfer je Stunde.
Menge: 20,000 Std

### Titel 2 Fensterzargen

*Hinweis: Vorbemerkung Stahlfensterzargen*
Stahlfensterzargen
Liefern und montieren von genormten Stahlfensterzargen (z. B. Fabrikat BOS oder
absolut gleichwertig) für Ständerwerk und Massivholzwände

Technische Eigenschaften:
- Ausführung: 2-teilig
- Element als Festverglasung (Scheibe ca.  mittig)
- Verglasung gemäß Schallschutzkonzept (Anforderung in der jeweiligen Position beschrieben)
- Glasleisten in gleicher Ausführung wie die Stahlzargen mit Seitenteil aus Titel 1
- Spiegel (vorne / hinten): ca. 30 / 45 mm.
- PVC-Hohlkammerdichtung Standard in schwarz, evtl. in überhöhter Ausführung.
- Oberfläche: pulverbeschichtet RAL7048 Perlmausgrau matt, feuerverzinktes Feinblech
  nach DIN EN 10143, Blechstärke 1,5 mm.

**2.10 Festverglasung MW 150 - 1,135 / 2,135m**
Lieferung und Montage von Stahlfensterzargen (Zarge + Rahmenteile + Verglasung) laut Vorbeschrieb (Stahlfensterzarge) in fix und fertiger Leistung. EG

Abmessungen
- Rohbaumaß (B / H): 1,135 / 2,135 m.
- Maulweite / Gesamtwandstärke: ca. 150 mm.
- Element gemäß Anforderungen Schallschutzkonzept als geprüftes Fensterelement 32dB.
Menge: 1,000 Stk

**2.20 Festverglasung MW 180 - 1,135 / 2,135m**
Lieferung und Montage von Stahlfensterzargen (Zarge + Rahmenteile + Verglasung) laut Vorbeschrieb (Stahlfensterzarge) in fix und fertiger Leistung. 2.OG

Abmessungen
- Rohbaumaß (B / H): 1,135 / 2,135 m.
- Maulweite / Gesamtwandstärke: ca. 180 mm.
- Element gemäß Anforderungen Schallschutzkonzept als geprüftes Fensterelement  37dB.
Menge: 1,000 Stk

**2.30 Festverglasung MW 150 - 2,385 / 2,135m**
Lieferung und Montage von Stahlfensterzargen (Zarge + Rahmenteile + Verglasung) laut Vorbeschrieb (Stahlfensterzarge) in fix und fertiger Leistung. EG

Abmessungen
- Rohbaumaß (B / H): 2,385 / 2,135 m.
- Maulweite / Gesamtwandstärke: ca. 150 mm.
- Element gemäß Anforderungen Schallschutzkonzept als geprüftes Fensterelement 32dB.
Menge: 1,000 Stk

*Hinweis: Hinweis Taglohnarbeiten*
Taglohn- und Regiearbeiten sind nur auf Anordnung der Bauleitung auszuführen.
Die Stundennachweise sind innerhalb von 3 Tagen von der Bauleitung bestätigen zu lassen,
ansonsten erfolgt keine Anerkennung.
Bei Stundenlohnarbeiten sind Fahrt- und Auslösekosten enthalten und werden nicht
gesondert vergütet.

**2.40 Facharbeiter**
*** Stundenlohnarbeiten
Wie in der Leitposition beschrieben, hier jedoch: Facharbeiter je Stunde.
Menge: 5,000 Std

**2.50 Bauhelfer**
*** Stundenlohnarbeiten
Wie in der Leitposition beschrieben, hier jedoch: Bauhelfer je Stunde.
Menge: 5,000 Std
